# MON1_3131_Baustelleneinrichtung
Angebotsaufforderung (GAEB DA XML 3.0, DA83)
Projekt: 17261_4
Währung: EUR
Auftraggeber: Covivio Lux Residential S.à.r.l., c/o Covivio Immobilien GmbH, Lietzenburger Str. 90, 10719 Berlin
Erstellt mit: GXML Toolbox V3.3 R20230829, iTWO_64 V24.0.454, 11.08.2026

## LEISTUNGSÜBERSICHT
In dieser Ausschreibung sind Baustelleneinrichtungsarbeiten für das Projekt MON1 in der Monumentenstr. 36
in 10829 Berlin Schöneberg aufgeführt. Nachfolgend sind die wesentlichen Kenndaten aufgeführt:

| Leistung | Menge |
| --- | --- |
| Erstellung Verkehrszeichenplan | 1 Stk |
| Anfertigung BE-Plan | 1 Stk |
| Beantragung Sondernutzung und VraO | 1 psch |
| Verkehrseinrichtungen und Warneinrichtungen - Baustellenabsicherung | 1 psch |
| Baustellen-WC | 45 Wo |

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
Hinweis zu den Ausführungsterminen:
Die Ausführung der Leistung für Baustelleneinrichtung erfolgt nach Abruf des Auftraggebers.
Die im Leistungsverzeichnis vorgegebene Bauzeit ist einzuhalten.

## ALLGEMEINE PROJEKTBESCHREIBUNG MON
Grundstück:
Monumentenstr. 36 in 10829 Berlin Schöneberg

Projekt Kürzel:
MON1

Bauvorhaben:
Gegenstand des Bauvorhabens ist ein Mehrfamilienhaus aus der Gründerzeit mit klassischer Blockrandbebauung, bestehend aus einem Vorderhaus, drei Seitenflügeln und zwei Hinterhäusern. Die bauliche Anlage weist Abmessungen von ca. 95 x 15 m auf und ist vollständig unterkellert. Das Gebäude umfasst sechs Treppenräume, von denen fünf unmittelbar in die Innenhöfe führen. Der sechste Treppenraum verbindet das Gebäude mit dem öffentlichen Straßenraum. Typisch für die Bauzeit wurden die tragenden Wände als Mauerwerkswände und die Geschossdecken als Holzbalkendecken ausgeführt.

Geplante Baumaßnahmen:
Im Rahmen der vorgesehenen Sanierungsarbeiten sollen sowohl die Fassaden als auch die Treppenhäuser umfassend instandgesetzt werden. Zudem erhält die Bestandsfassade im Zuge der energetischen Sanierung eine WDVS mit einer Dämmstärke von ca. 16 cm.

Kennzahlen:
Grundstücksfläche: ca. 1.525,00 m2
Treppenhäuser: 6 Stück

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
## ZUSÄTZLICHE TECHNISCHE VORBEMERKUNGEN
01  Allgemeines
Anschlüsse für Wasser, Energie werden durch den AG in erforderlichem Maß auf dem Baufeld zur Verfügung gestellt. Die Kosten hierfür werden über einen in der Auftragsverhandlung festzulegenden Prozentsatz von der Schlussrechnungssumme in Abzug gebracht. Die Verteilung der Medien vom Übergabepunkt (z. B. Baustromverteiler des AG) bis zum Arbeitsplatz ist Sache des AN.

Für vom AN selbst vorgesehene Lagerflächen u. ä. besteht generelle Abstimmungspflicht mit dem AG.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3031 Baustelleneinrichtung
Datum: 11.08.2026

### Titel 01 Baustelleneinrichtung MON36

#### Abschnitt 01.01 Planleistung

*Hinweis: Verortung BE-Fläche*
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
**01.01.010 Erstellung Verkehrszeichenplan**
Erstellung Verkehrszeichenplan(VZ-Plan)
Anfertigung eines maßstabsgerechten
und anordnungsfähigen Verkehrszeichenplans
(Ausführung gemäß den uns überreichten
Unterlagen und analog RSA 21)

Die Erstellung des Verkehrszeichenplans sowie dessen
Vorlage bei der Straßenverkehrsbehörde  erfolgt nach
Eingang einer schriftlichen Auftragserteilung und nur in
Verbindung mit der Beauftragung der
Verkehrssicherungsmaßnahme.

Für die Erstellung eines Verkehrszeichenplans ist mit
einer Vorlaufzeit von mind. 14 Kalendertagen zu planen.

Änderungen im Verkehrszeichenplan
werden gesondert vergütet. Inkl. Ortstermin zur Besichtigung,
Abstimmung und Bestandsaufnahme.
Menge: 1,000 Stk

**01.01.020 Beantragung Sondernutzung und VrAO**
*** Pauschalposition
Die Beantragung und Einholung der Sondernutzungserlaubnis und VrAO für öffentliches Straßenland nach §11 Berliner Straßengesetz beim örtlich zuständigen Tiefbauamt (Straßenbaulastträger) und Verkehrslenkung Berlin.

Die anfallenden Gebühren werden vom AG übernommen und der Antrag ist mit der örtlichen Bauleitung abzustimmen
Menge: 1,000 psch

**01.01.030 Anfertigung eines Baustelleneinrichtungsplans**
Erstellen eines detaillierten Baustelleneinrichtungsplans (BE-Plan)
als Grundlage für die Genehmigung durch das zuständige
Tiefbauamt und andere Behörden.

Abstimmung des Entwurfs mit dem Auftraggeber und Anpassung
nach Vorgaben der Genehmigungsbehörde bis zur
Genehmigungsfähigkeit.
Menge: 1,000 Stk

#### Abschnitt 01.02 Baustelleneinrichtung

**01.02.010 Verkehrseinrichtungen und Warneinrichtungen - Baustellenabsicherung (ca.450 Wochen)**
*** Pauschalposition
Baustellenabsicherung und Verkehrssicherung für die gesamteBauzeit herstellen, vorhalten, warten und zurückbauen. Der Auftragnehmer hat sämtliche zur ordnungsgemäßen undverkehrssicheren Absicherung der Baustelle erforderlichenVerkehrs- und Warneinrichtungen eigenverantwortlich zu liefern,aufzustellen, zu betreiben, regelmäßig zu kontrollieren undnach Beendigung der Arbeiten zu entfernen. Die Ausführung hatgemäß den geltenden Vorschriften und Regelwerken,insbesondere StVO sowie RSA 21, zu erfolgen.
Der Auftragnehmer hat die verkehrsrechtliche Anordnung beider zuständigen Behörde einzuholen bzw. daran mitzuwirken unddie darin festgelegten Maßnahmen vollständig umzusetzen. Leistungsumfang:- Absperrschranken, Leitbaken und Absperreinrichtungen- Warnleuchten und Beleuchtungseinrichtungen- Leitkegel und sonstige Sicherungsmittel- Herstellung und Aufrechterhaltung provisorischer Verkehrsführungen  (z. B. Gehwege, Fahrspuren) Wichtiger Hinweis: Ein Verkehrszeichenplan liegt zum Zeitpunkt der Ausschreibungnicht vor. Der Auftragnehmer hat im Zuge der Beantragung derverkehrsrechtlichen Anordnung einen Verkehrszeichenplan zuerstellen bzw. zu erarbeiten und bei der zuständigen Behördeeinzureichen. (siehe Planleistung - gesondert ausgeschrieben!)
Dabei sind alle zur Sicherung der Baustelle erforderlichenVerkehrs- und Warneinrichtungen vollständig zu erfassen undentsprechend den geltenden Vorschriften zu bemessen und darzustellen.
Abrechnung pauschal.
Menge: 1,000 psch

**01.02.020 Halteverbotszone bis zu 6 VZ inkl. ZZ**
Halteverbotszone einrichten und beseitigen bis zu 6 VZ
inkl. ZZ aufstellen der Halteverbotsschilder.

Erstellen der Kennzeichenliste und Übersendung an den
AG sowie Demontage und Abholung nach Beendigung.

Halteverbotszonen müssen mind. 96h vor Gültigkeit
aufgestellt werden, je Zone.
Menge: 1,000 Stk

**01.02.030 Halteverbotszone vorhalten**
Vorhaltung Halteverbotszeichen
(ab Aufstelldatum und angefangene Woche)
Menge: 45,000 StWo

**01.02.040 Kontrollfahrten der Verkehrssicherung gem. ZTV-SA**
Durchführung regelmäßiger Kontrollfahrten zur Überprüfung
der ordnungsgemäßen Verkehrssicherung an der Arbeitsstelle
gem. den Zusätzlichen Technischen Vertragsbedingungen und
Richtlinien für Sicherungsarbeiten an Arbeitsstellen an Straßen
(ZTV-SA) sowie den geltenden RSA.

Leistungsumfang:
- Kontrollfahrten Mo bis Fr.: zweimal täglich
  Sa-So und an Feiertagen: einmal täglich
- Sicht und Funktionskontrolle der Verkehrssicherungseinrichtungen
- Feststellung und Dokumentation von Mängeln
- Erstellung eines schriftlichen Kontrollberichts je Kontrollfahrt
- Vorlage der Berichte auf Forderung des AG
Menge: 45,000 StWo

**01.02.050 Bauzaun aufstellen, geschlossen**
*** Bedarfsposition ohne GB
Bauzaun nach entsprechender Notwendigkeit in
geschlossener Bauweise,
h = 2,00 m, aus Brettern einseitig gehobelt oder
Holzwerkstoffplatten zur Eingrenzung der Baustelle im
öffentlichen Straßenland und der Lagerflächen stand -
und verkehrssicher nach ortsüblichen statischen Bemessungen,
den Verkehr nicht einschränkend,
für die Leistungen des AN und darüber hinaus bis zum Ende der
Baumaßnahme, auch der Nachunternehmer sowie der bauseitigen
Fremdgewerke aufstellen und sichern.
Kanten sind rot / weiß zu markieren.
Zugänge sind verschlossen zu halten;
ein Schlüssel ist für den Bauherren und die Bauleitung
AG bereitzustellen.

Abbau und Abtransport am Ende der Bauzeit.

Aufstellort: Straßenland
Menge: 1,000 m

**01.02.060 Bauzaun vorhalten, geschlossen**
*** Bedarfsposition ohne GB
Vorhalten des geschlossen Bauzaunes und der Türen und Tore
 für die Zeit nach Abschluss der beauftragten Leistungen, einschl. allen Zugängen und Zufahrten.

Abrechnung: Überlassungsdauer pro m x Woche
Menge: 1000,000 mWo

**01.02.070 Bauzaun-Tür, Holz, Breite 1,00 m**
*** Bedarfsposition ohne GB
Bauzaun-Tür aus dicht gestoßenen Brettern, passend
zum Bauzaun, einflügelig, verschließbar,
inkl. diebstahlgesichertem Überwurfschloss.

Lichte Durchgangsbreite: 1,00 m
Zaunhöhe: 2,00 m
Menge: 1,000 Stk
Leistungsbereichkatalog: 013

**01.02.080 Tor 2-flügelig im Bauzaun**
*** Bedarfsposition ohne GB
Tor 2-flügelig im Bauzaun
Einbauen und anschließendes wieder räumen von ca. 2,00 m bis 3,00 m breiten Toren im vorbeschriebenen Bauzaun.
Das Tor ist stets geschlossen zu halten.
Menge: 1,000 Stk

**01.02.090 Baustellentoilette inkl. Reinigung**
Lieferung, Bereitstellung und Betrieb einer abschließbaren mobilenBaustellentoilette mit integriertem Wassertank, bestehend aus: - WC-Kabine mit Sitztank- Urinal- Waschbecken mit Fußpumpe- Verbrauchsmaterialien inkl. Seife und Papier- 2 × wöchentliche Reinigung und Leerung, inkl. Auffüllen von Verbrauchsmaterialien- Sämtliche Nebenleistungen, inkl. Transport, Auf- und Abbau, Unterhalt, Wartung  sowie ordnungsgemäße Entsorgung- Bereitstellung für die gesamte Nutzungsdauer
Menge: 45,000 Wo

#### Abschnitt 01.03 Stundenlohnarbeiten

**01.03.010 Stundensatz Facharbeiter**
*** Bedarfsposition ohne GB
Arbeiten eine Facharbeiters, welche nicht in den Positionen erfasst sind und gegen Nachweis und nur gegen vorherige Beauftragung zur Ausführung kommen.
Menge: 1,000 h

**01.03.020 Stundensatz Helfer**
*** Bedarfsposition ohne GB
Arbeiten eine Helfers, welche nicht in den Positionen erfasst
sind und gegen Nachweis und nur gegen vorherige Beauftragung zur Ausführung kommen.
Menge: 1,000 h

**01.03.030 Zulage für Arbeiten an Wochenenden (Samstag + Sonntag), Facharbeiter**
*** Bedarfsposition ohne GB
Zulage für Arbeiten an Wochenenden (Samstag + Sonntag).

Aufschlag pro Stunde Arbeitseinsatz Facharbeiter
Menge: 1,000 %

**01.03.040 Zulage für Arbeiten an Wochenenden (Samstag + Sonntag), Helfer**
*** Bedarfsposition ohne GB
Zulage für Arbeiten an Wochenenden (Samstag + Sonntag).

Aufschlag pro Stunde Arbeitseinsatz Helfer
Menge: 1,000 %
